# Erweiterung Schule Grassau
Angebotsaufforderung (GAEB 90, DA83)
Vergabenummer: 30
DV-Nummer: 30
Währung: EUR
Auftraggeber: Gemeinde Grassau

## Sonnenschutzanlagen
Datum: 21.08.26

### 01 Sonnenschutzanlagen

*Hinweis*
1.  ALLGEMEINES

1.1  Abkürzungen in der Ausschreibung
   -  AG  Auftraggeber
   -  AN  Auftragnehmer
   -  o.glw.  oder gleichwertig
   -  v.g.  vorgenannt
   -  EP  Einheitspreis
   -  OK RB  Oberkante Rohboden
   -  OK FFB  Oberkante Fertigfußboden
   -  Mw  Mauerwerk
   -  Stb  Stahlbeton

1.2  Lage des Grundstücks
  Das Grundstück befindet innerhalb der Gemeinde
  83224 Grassau, Landkreis Traunstein, Flnr. 74,
  Schulgebäude Birkenweg 10 - 14

1.3  Umgebung
  Begrenzung:
  im Norden:  Öffentl. Straße Birkenweg mit
Wohnbebauung,
  Kindergarten und Schule (Containeranlage)
  im Osten:  Sporthalle
  im Westen:  Bestandsschulgebäude
  und Süden:  Gemeindestraße, Brachflächen

Die Baumaßnahme wird bei laufendem Betrieb der
benachbarten Sporthalle und  des Schulgebäudes
ausgeführt. Der Birkenweg vor dem Sanierungsgebäude
wird zeitgleich zur Sanierung und
Erweiterungsbaumaßnahme als Schulweg zur
Schulcontaineranlage genutzt.
Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.
Alle hierfür notwendigen Aufwendungen sind in die EP
einzurechnen, sofern nicht gesonderte Positionen im LV
beschrieben sind.
Lärmintensive Arbeiten sind mind. 14 Tage vor der
Ausführung bei der Bauleitung anzumelden.
Vor Beginn der Arbeiten hat sich der AN über die
örtlichen Gegebenheiten hinsichtlich Maschineneinsatz,
Lagerflächen für Personalunterkünfte, Geräte, Material
etc. zu informieren.

  Liefer- und Abtransport sind so zu terminieren,
dass diese nicht mit Betrieb der bebachbarten
Sporthalle und der Schule sowie dem Verkehr im Umfeld
der Schulcontaineranlage und des Kindergartens
kollidieren. Vorwiegend sind dabei die Uhrzeiten des
allgemein üblichen Beginns und Endes des werktäglichen
Schul-/Kindergartenbetriebs zu berücksichtigen.
Wartende Baustellen-LKW sind im Umfeld des
Kindergartens und der Schulcontaineranlage nicht
zulässig.
An der Baustellenausfahrt ist bei An- und Abtransport
stets ein Sicherheitsposten (Einweiser) zu platzieren,
der die gefahrlose Ein- und Ausfahrt von LKW und
sonstigen Fahrzeuge zur Baustelle regelt.

Die gesetzlichen Auflagen des Umweltschutzes sind
einzuhalten.
Die Geräte- und Maschinenschutzverordnung in der
aktuellen Fassung sowie die einschlägigen Vorschriften
für die Lagerung wassergefährdender Flüssigkeiten sind
zu beachten.
Die Richtlinien zum Schutz von Bäumen und Sträuchern
im Bereich von Baustellen (RSBB) sind zu beachten.
Im Hinblick auf Baulärm gelten die Anforderungen
-  des BIMSchG
-  der Allg. Verwaltungsvorschrift gg.
  Baulärm-Geräuschimmissionen
-  aller übrigen einschlägigen landesrechtlichen
  Vorschriften Bayerns

  Die Baustellenordnung des SiGeKo ist vom AN
einzuhalten.

1.4  Auflagen aus der Baugenehmigung
  Die Auflagen aus der Baugenehmigung sind
grundsätzlich zu
  beachten, diese wurden jedoch bereits im LV
berücksichtigt .

1.5  Höhenentwicklung
  Das vorhandene Baugelände liegt nahezu ebenflächig
im Mittel mit
  OK auf ca. 537,15 m üNN etwa auf OK Straßennieveau
des
  Birkenwegs.
  Leichte Höhenunterschiede bis ca. 60 cm sind durch
Anschüttungen
  und Lichtgräben unmittelbar am Schulgebäudes
vorhanden.

  Gebäudebezugshöhe  +/- 0,00  =  538,53 m.ü.NN

  OK FFB EG Bestandsgebäude
  BT4  = +0,04= 538,57

  OK FFB EG Neubau
  BT6  = -1,48= 537,05

  Höhe FFB Bestand und Neubau müssen ab dem 1.OG der
selben Höhe entsprechen und sind je Stockwerk zu
überprüfen.

1.6  Erschließung
  Das Baugrundstück wird von der Orthenburger Straße
(B305) aus
  über die Marktstraße entlang der Südseite und  vom
Birkenwed  entlang der Nordseite des bestehenden
  Schulkomplexes erschlossen.

Park und Lagerflächen
Park- und Lagerflächen sind auf der
Baustelleneinrichtungsfläche  vorhanden.

1.7  Bauablauf, Bauwerk und Nutzung
  Das Baumaßnahme ist planerisch in einzelne Bauteile
gegliedert
  und ausführungstechnisch in zeitlich getrennte
Bauabschnitte
  unterteilt.
  Der Bestandsgebäudekomplex wurde in den
Bauabschnitten 1 + 2
  saniert.
  Der 3. Bauabschnitt umfasst die Erstellung des
nicht unterkellerten,
  4 geschossigen Erweiteungsneubaues sowie eines
Verbindungsgangs zwischen Erweiterungsbau und vorhandenem
Sporthallenneubau.

  Erweiterungsbau:
  Gründung:  Stahlbeton-Fundamentbodenplatte

  Konstruktion:  Innen- und Außenwände, Decken und
Innentreppen
  aus Stahlbeton, obere Geschossdecke mit obenseitiger Wärmedämmung

  Dach:  Gleichschenkeliges Walmdach, als Kaltdach
in
  zimmermannsmäßiger Holzkonstruktion mit Pfetten
  und Sparren, Dachneigung 16,3°, mit mittig angeordnetem Lichtdachaufbau

  Eindeckung:  Dachziegel auf Lattung und
Konterlattung

  Fassaden:  Vorgehängte, hinterlüftete, senkrecht
angeordnete
  Holzverkleidung, wärmgedämmt.

  Innenausbau:  Verputzte Stb-Innenwände und
Trockenbauinnenwände mit GK-Beplankung.
  Sanitärbereiche und Küche mit Wand- und Bodenfliesen, Treppenräume mit Bodenfliesen, Linoleumbodenbeläge in den Fluren und Klassenräumen,
  Parkett in den Gemeinschafträumen, Aula, Bühne
  etc. im EG.

  Fenster und
  Türen:  Alu-Pfosten-Riegel-Fassade im EG, sonst
Alu-Holz-
  Fenster, Screen-Sonnenschutz, Alu-Türelemente
  innen, Raumtüren in Holz mit Stahlzargen

  Technische
  Ausrüstung:  Neuinstallation und
  -ausstattung der Elektro-, Sanitär-, Heizungs-
und
  Lüftungstechnik, Neueinrichtung der WC etc. im
  gesamten Gebäudekomplex.

  Verbindungsgang:
  Konstruktion:  Stahlbetonbau aus Stützen,
Unterzügen, WU-
  Fundamentbodenplatte und Einzelfundamenten

  Dach:  Wärmegedämmtes Pultdach über
Verbindungsgang,
  Dachneigung 14°, und 5° geneigtes Flachdach über
  Pausenhof, beide in Stahlbeton mit Metaldeckung

  Fassaden:  WDVS auf Betonteilen,
Alu-Pfosten-Riegel-Fassade

  Innenausbau:  Gespachtelte Stb-Innenwände und
Trockenbauinnenwände mit GK-Beplankung.
  Sanitärbereiche und Küche mit Wand- und Bodenfliesen, Treppenräume mit Bodenfliesen, Linoleumbodenbeläge in den Fluren und Klassenräumen,
  Parkett in den Gemeinschafträumen, Aula, Bühne
  etc. im EG.

1.8  Baubewachung
  Eine Baubewachung ist nicht vorgesehen!

1.9  Nebenleistungen
  Die Kosten für Baustrom und Bauwasser trägt der AG.

  Ergänzend zu den Nebenleistungen der VOB werden
  folgende Leistungen nicht gesondert vergütet, und
sind in
  die Einheitspreise einzukalkulieren sofern nicht
gesonderte
  Positionen dafür vorgesehen sind:
   -  Behinderungen oder Mehraufwendungen durch
gleichzeitig
  laufende Arbeiten.

1.10  Planausgabe
  Die Planausgabe erfolgt grundsätzlich über die
Ausgabeplattform
  PLANFRED. Dem AN werden nach erfolgter Beauftragung
  sämtlicher Pläne und Ausführungsunterlagen
zugesendet.

  Vom AN sind Ausführungspläne rechtzeitig vor
Ausführungsbeginn
  beim AG anzufordern.

*Hinweis*
Zusätzliche Technische Vorbemerkungen, allgemein

Grundlage
Die Technischen Vorbemerkungen gelten für alle im
Folgenden beschriebenen Leistungsbereiche sowie
ergänzend die Zusätzlichen Technischen Vorbemerkungen einschl. der Normen, die den einzelnen
Leistungsbereichen vorangestellt sind.
Zugrundegelegt ist die VOB Teil C, die jeweils
zutreffenden Normen und Regeln in der zum
Vertragsschluss gültigen Fassung einschließlich der
Änderungen, Berichtigungen und Beiblätter,
insbesondere:

DIN  18 299  Allgemeine Regelungen für Bauarbeiten
jeder Art
DIN  18 202  Maßtoleranzen im Hochbau
DIN  4 102  Brandverhalten von Bauteilen und
Baustoffen
DIN  4 108  Wärmeschutz im Hochbau
DIN  4 109  Schallschutz im Hochbau

ergänzend gelten grundlegend:
-  die Pläne des Architekten
-  die Pläne und Auflagen des Statikers sowie der
übrigen Sonderfachleute und
  Bausachverständigen
-  VDE-, VDEW-und VDI-Richtlinien, soweit für das
jeweilige Gewerk zutreffend
-  die Bayerische Bauordnung
-  die Auflagen der Bauaufsichtsbehörden
-  die Richtlinien und Vorschriften der Berufs- und
Fachverbände
-  die Richtlinien und Empfehlungen von Fachinstituten
-  die Unfallverhütungsvorschriften der
Berufsgenossenschaften
-  das aktuelle Energieeinspargesetz - EEG
-  die Einbau- und Verarbeitungsvorschriften der
Hersteller
-  alle anerkannten Fachregeln sowie neuesten techn.
Erkenntnisse
-  das Kreislaufwirtschafts- und Abfallgesetz
(KrW-/AbfG), gültige Fassung.

Hinweis zur Leistungsausführung nach Bauabschnitten
Die ausgeschriebenen Leistungen umfassen nur den 3.
Bauabschnitt.
Die einzelnen Bauabschnitte mit Untergliederung in
Bauteile sind dem beigefügten  Übersichtsplan zm
Leistungsverzeichnis zu entnehmen.

Der AN hat dafür zu sorgen, dass weder für Personen
noch für den ruhenden und fließenden Verkehr
angrenzender Straßen noch für benachbarte Gebäude
keine Gefährdung durch die Bauarbeiten bestehen.
Für eine an die Baustelle angrenzende sichere
Verkehrsführung ist zu sorgen.
Der Auftragnehmer hat sicherzustellen, dass der
Baubereich nach den geltenden Vorschriften abgesperrt
und gesichert ist, sowohl bei laufendem
Baustellenbetrieb als auch während der arbeitsfreien
Zeit.
Für den ausreichenden Emmissions- und Immissionschutz
hat der AN zu sorgen.

Alle hierfür notwendigen Aufwendungen sind in die EP
einzurechnen, sofern nicht gesonderte Positionen im LV
beschrieben sind.
Lärmintensive Arbeiten sind mind. 14 Tage vor der
Ausführung bei der Bauleitung anzumelden.
Vor Beginn der Arbeiten hat sich der AN über die
örtlichen Gegebenheiten hinsichtlich Maschineneinsatz,
Lagerflächen für Personalunterkünfte, Geräte, Material
etc. zu informieren.

Bauseitige Leistungen
Die Kosten für Baustrom und Bauwasser trägt der AG.

Baustellenordnung
Liefer- und Abtransport sind so zu terminieren, dass
diese nicht mit Betrieb der angrenzenden Schule, der
benachbarten Sporthalle sowie dem Verkehr im Umfeld
der Schulcontaineranlage und des Kindergartens
kollidieren. Vorwiegend sind dabei die Uhrzeiten des
allgemein üblichen Beginns und Endes des werktäglichen
Schul-/Kindergartenbetriebs zu berücksichtigen.
Wartende Baustellen-LKW sind im Umfeld des
Kindergartens und der Schulcontaineranlage nicht
zulässig.
An- und Abtransporte sind mit Hilfe von
Sicherheitsposten (Einweiser) zu organisieren, der die
gefahrlose Ein- und Ausfahrt von LKW und sonstigen
Fahrzeuge zur Baustelle regelt.

Die gesetzlichen Auflagen des Umweltschutzes sind
einzuhalten.
Die Geräte- und Maschinenschutzverordnung in der
aktuellen Fassung sowie die einschlägigen Vorschriften
für die Lagerung wassergefährdender Flüssigkeiten sind
zu beachten.
Die Richtlinien zum Schutz von Bäumen und Sträuchern
im Bereich von Baustellen (RSBB) sind zu beachten.

Im Hinblick auf Baulärm gelten die Anforderungen
-  des BIMSchG
-  der Allg. Verwaltungsvorschrift ggf.
Baulärm-Geräuschimmissionen
-  aller übrigen einschlägigen landesrechtlichen
Vorschriften Bayerns.

Die Baustellenordnung des SiGeKo ist vom AN
einzuhalten.

Leistungsumfang und Preise
Die ausgeschriebenen Leistungen sind in fix und
fertiger Arbeit einschl. Materiallieferung,
Gerätestellung und -vorhaltung, Vertragen an der
Baustelle, eventueller Zwischenlagerung und Einbau
incl. aller Nebenleistungen anzubieten und im
Auftragsfalle auszuführen. Die Einheitspreise sind dem
entsprechent zu kalkulieren.
Der Auftragnehmer übernimmt für die angebotenen
Leistungen die Verpflichtung der Vollständigkeit, d.h.
Leistungen und Nebenleistungen, die sich bei den
Einzelbeschrieben zwangsläufig ergeben, sind einzukalkulieren,
auch wenn diese nicht ausdrücklich erwähnt sind.

Nebenleistungen sind in den gewerkespezivischen ZTV´s
sowie in Positionstexten beschrieben.

Der Auftragnehmer ist verpflichtet, von Ihm bzw.
seiner Sub- und Nachunternehmen verursachte
Beschädigungen und Verschmutzungen jeder Art an best.
Gebäuden und Freianlagen auf seine Kosten zu
beseitigen.
Weiteres ist in den Technischen Vorbemerkungen zu den
einzelnen Leistungstiteln/-bereichen beschrieben.

Anforderungen an Baumaterialien, -stoffe und -teile
Alle Stoffe sind, soweit die Positionsbeschreibung
nichts Gegenteiliges festlegt, vom AN zu liefern.
Es dürfen nur zugelassene Baustoffe verwendet werden.
Sie dürfen keine Schadstoffe, bzw.
gesundheitsgefährdende Stoffe enthalten.
HFCKW- und FCKW-haltige Produkte dürfen nicht
eingebaut werden.
Materialien, Dimensionierungen und die Ausführung von
Bauteilen müssen den geprüften, statischen Vorgaben,
den brandschutztechnischen Auflagen, den wärme- und
schallschutztechnischen Anforderungen entsprechen.
Der im Leistungsbeschrieb geforderte Standard ist
einzuhalten. Die Produktauswahl bleibt dem Bieter
überlassen. Die Gleichwertigkeit des angebotenen
Produktes ist in jedem Falle kostenfrei nachzuweisen.
Materialnachweise, Produktzertifikate und
Prüfzeugnisse sind vor der Ausführung unaufgefordert
der Bauleitung vorzulegen.

Materialauszüge
erfolgen eigenverantwortlich durch den AN unter
Berücksichtigung der Herstellerrichtlinien.
Nachweise und Bescheinigungen bezüglich Qualität,
Brandverhalten, Toxizität u.ä. von Werkstoffen sind
vor dem Einbau vom AN unaufgefordert und kostenfrei
vorzulegen.

Terminplan
Innerhalb von 10 Tagen nach Auftragserteilung ist vom
Auftragnehmer auf Basis des
Projektterminplanes der Bauleitung und auf Grundlage
der Vertragsfristen ein detailierter Ablaufsplan für
sein Gewerk mit Terminierung von Leistungsabschnitten
zu erstellen und der Bauleitung zu übergeben.
Die terminliche Abwicklung und zeitliche Kontrolle der
Baudurchführung erfolgt mittels fortgeschriebenem
Balkenpan und Terminlisten.
Der Auftragnehmer erkennt diese Steuerung als
verbindlich an.

Baustellenbesprechungen
Der AN ist in seiner Kooperationspflicht nach § 4 Abs.
1 VOB/B verpflichtet, nach erfolgter Beauftragung an
der Anlaufberatung vor dem Ausführungsbeginn seiner
Leistung sowie im weiteren Zeitraum seiner
Leistungserbringung am wöchentlichen Jourfix
teilzunehmen. Die Teilnahme kann durch Anwesenheit
einer für diese Baustelle verantwortlichen Fachkraft
des AN als Fachbauleitung abgedeckt werden. Diese
Fachkraft muss
-  weisungsbefugt sein gegenüber dem auf der
Baustelle tätigen Personal des AN
-  autorisiert sein Entscheidungen, Festlegungen u.
dgl. im Rahmen der aktiven
  Beteiligung des AN am Bauprozess zu treffen
-  der deutschen Sprache mächtig sein.
Der aus der Kooperationspflicht hervorgehende Aufwand
ist in den Angebotspreis einzukalkulieren
(Baustellengemeinkosten).

Höhenverhältnisse und Maße
Die Höhenverhältnisse sind vor Beginn der Arbeiten vom
AN eigenverantwortlich zu überprüfen.
Alle Maße sind am Bau zu nehmen. Bei Überschreitung
der Toleranzgrenzen nach DIN 18201 und 18203 ist der
Auftraggeber zu verständigen
Das gilt insbesondere für vorhandene und vorgesehene
Winkeltoleranzen.
Bei Abweichungen von den Planungsunterlagen ist
unverzüglich die Bauleitung zu informieren.

Hinweise zur Abrechnung/Aufmaß
Alle Leistungen, die nicht aus Plänen und Zeichnungen
ermittelt werden können, bzw. von diesen abweichen,
sind gemeinsam mit der Bauleitung des AG aufzumessen.
Nachträglich vorgelegte Aufmaßblätter, die nicht das
gemeinsame Aufmaß ergänzen oder diesem widersprechen,
werden nicht anerkannt.
Die Aufmasse sind ständig, dem Baufortschritt
entsprechend, zu erstellen und mit den darauf
basierenden Rechnungsstellungen einzureichen.
Rechnungen, die nicht durch gemeinsame Aufmasse belegt
sind werden nicht anerkannt.

Vom AN sind auf Verlangen ergänzende Aufmaßskizzen
kostenfrei zu erstellen und vorzulegen.
Aufmaße zu den Leistungen bei mehreren Bauabschnitten,
Bauteilen oder Gebäuden sind nach diesen getrennt zu
erstellen; auch dann, wenn diese im
Leistungsverzeichnis gesamtheitlich und nicht getrennt
ausgeschrieben wurden.
Abschlagsrechnungen, die nach erfolgter Abnahme der
Baumaßnahme eingereicht werden, werden nicht
akzeptiert.

Bautagebuch
Das Führen eines Bautagebuches ist in den
gewerkespezifischen ZTV geregelt.

Schutz von Fremdgewerken
Der AN ist verpflichtet Fremdgewerke ohne zusätzliche
Aufforderung wirksam vor Verschmutzung und
Beschädigungen zu schützen. Von Ihm bzw. seiner Sub-
und Nachunternehmen verursachte Beschädigungen und
Verschmutzungen jeder Art an Vorgewerken sowie an
bestehenden Gebäuden und Freianlagen hat er auf seine
Kosten zu beseitigen.
Kommt er dieser Verpflichtung nicht nach, kann dies
durch Dritte auf seine Kosten erfolgen. Verursachte
Schäden gehen zu Lasten des AN.

Schuttbeseitigung
Die Baustelle ist ständig rein zu halten und einschl.
der Zufahrten ist regelmäßig,
wenn erforderlich arbeitstäglich, von Verunreinigungen
(Bauschutt, Verschmutzung
der Straße durch Baustellenfahrzeuge, etc.) zu säubern.
Die Beseitigung und Entsorgung des aus der eigenen
Arbeit anfallenden Schutts und Verunreinigung sowie
Verpackungsmaterial hat ohne zusätzliche Aufforderung
zu erfolgen.
Vergraben und Verbrennen an der Baustelle ist nicht
statthaft.
Kommt der AN der Verpflichtung nicht nach, geschieht
dies durch Dritte auf Rechnung des AN.

Rauchen und Alkoholkonsum
Im Gebäude, auf dem gesamten Baugelände und entlang
von Schulwegen ist das Rauchen sowie das Konsumieren
von Alkohol verboten. Davon ausgenommen ist der vom AN
eingerichtete Pausenbereich (z. B. Personalcontainer).
Ein absolutes Alkoholverbot auf der Baustelle und
während der Arbeitszeiten des AN liegt im eigenen
Verantwortungsbereich des AN.
Vergraben und Verbrennen an der Baustelle ist nicht
statthaft. Kommt der AN der Verpflichtung nicht nach,
geschieht dies durch Dritte auf Rechnung des AN.

*Hinweis*
ZTV Sonnenschutz

Der AN hat vor Ausführung der Arbeiten sämtliche Maße
vor Ort aufzunehmen und festzustellen. Die in den
Positionen angegebenen Maße entsprechen den
Rohbau-Öffnungsmaßen und nicht den tatsächlichen
Abmessungen der ausgeschriebenen Sonnenschutzsystemen.

Der elektrische Anschluss der Sonnenschutzanlagen
erfolgt durch die bauseitige Elektofirma auf die dafür
bauseitigen Klemmstellen.
Das Zuführen der Anschlusskabel der
Sonnenschutzanlagen ist im Leistungsumfang der
ausgeschriebenen Sonnenschutzanlagen enthalten  und
vom AN Sonnenschutz gemäß der jeweiligen
Konstruktionbeschreibung bzw. Beschreibung in den
einzelnen Positionen in das Gebäudeinnere bis zu
diesen Klemmstellen auszuführen.
Hierzu ist durch den AN neben dem Motor 230 V das
vorkonfektionierte Anschlusskabel inkl. Gegenstück zu
liefern und montieren.

Sämtliche Kabeleinführungen in das Gebäüdeinnere sind
auf der Außenseite der Gebäudeaußenwand mit
Dichtungen, Dichtungselementen etc. des
Sonnenschutzsystems bzw. geeigneten
Dichtungsklebebändern o. dgl. einschl. Ausstopfen der
Durchführungsöffnungen mit nichtbrennbarer
Mineralwolle, mind. Baustoffklasse A2, zu verschließen.

Sämtliche Taster und Steuerungsmodule werden von der
bauseitigen Elektrofirma installiert.

Die Kabelliste ist dem Elektriker nach technischer
Klärung Sonnenschutz vorzulegen.

Die Inbetriebnahme des Sonnenschutzes hat der AN in
Abstimmung mit der bauseitigen Elektrofrima
durchzuführen.

Für die Einstellungs- bzw. Montagearbeiten
Sonnenschutz hat der AN ist eine provisorische
Verkabelung in die einzukalkulieren Positonen
einzukalkulieren.

Hinweis zur Ausführung:
Die Sonnenschutzanlagen sind vor Beginn der
bauseitigen Vorgehängten Fassade einzubauen. Der
Einbau der Führungsschienen erfolgt erst nach
Abschluss der Fassadenbauarbeiten.

Die eigenverantwortliche Terminabstimmung des AN mit
der Bauleitung ist unbedingt erforderlich.

#### Titel 01.01 Textilscreen-Jalousien

*Hinweis*
Konstruktionsbeschreibung der Sonnenschutzsysteme

Zur technischen Definition und Ausstattung ist die
nachfolgende Konstruktionsbeschreibung des
Sonnenschutzsystems aus Vorbautextilscreen-Jalousien
technisch angelehnt an folgendes Fabrikat/-typ als
Leitfabrikat:

Hersteller:  ROMA KG
  Ostpreußenstraße 9
  89331 Burgau
  Tel.:  +49 8222 4000-0
  Fax::  +49 8222 400050
  e-mail:  info@roma.de

Fabrikat:  Vorbautextilscreen zipSCREEN.2
  mit Elektromotorantrieb in
"Plug-and-play-Installation"

Revisionskasten:  Basis QUADRO.P, Typ 150 S

Textiler Behang:  Serge 600

Dem Bieter ist es freigestellt dieses oder ein
Sonnenschutzsystem seiner Wahl anzubieten.
Die Wertung der Angebots erfolgt auf technischer
Gleichwertigkeit des angebotenen Systems/Fabrikats.
Aussagefähige Nachweise zur Gleichwertigkeit und
technischen Unterlagen sind dem Angebot beizufügen

Vom Bieter angebotenes System:

Hersteller:  '.............................'

Fabrikat:  '.............................'

Revisionskasten  '.............................'

Textieler Behang:  '.............................'

1.  Allgemeine Anforderungen
Vorbau-Sonnenschutzsystems mit textilem Behang in
stranggepresstem,  viereckigem Aluminiumkasten,
geprüft und gekennzeichnet nach DIN EN 13561 und DIN
EN 13659 CE, vollständig integriert in die
Wärmedämmebene der bauseitigen hinterlüfteteten
Lärchenholz-Fassadenverkleidung.
Die Anforderunmgen gem. Umweltproduktdeklaration (EPD)
nach ISO 14025 und EN 15804 sind einzuhalten.
Der Bausituation entsprechende, systemzugehörige
Maßnahmen zur Abdichtung zwischen Baukörper/Fenster
und Sonnenschutzsystem sind in die EP der Positionen
einzukalkulieren.
Alle sichtbaren Aluminiumoberflächen
pulverbeschichtet, Farbton RAL 7016 anthrazitgrau.

Luftdurchlässigtkeit bis 1000 Pa nach DIN 4108-7:  a<
0,1m3/(m h daPa)
Schlagregendichtheit bis 600 Pa:  kein Wassereintritt
Geprüfte, erreichte Windlast nach DIN EN 13561:
Klasse 3
Geprüfte, erreichte Windlast nach DIN EN 13659,
bei Elementmontage direkt auf Untergrund und
rundum geschlossener Anbindung und
geschlossenem Behang:  Klasse 6

2.  Konstruktion
Textiler Behang:
Flexibles Screen-Gewebe aus PVC-ummantelteten
Glasfasergarnen, Webart Serge mit seitlichem
Reisverschluss, mit normkonformen mechanische
Eigenschaften, qualitätsgesichert nach ISO 9002,

Gewicht:  ca. 535 kg/m2 nach NF EN 12127
Reißkraft (Kette/Schuss):  mind. 260/225 daMN/5 cm
nach NF EN
  ISO 1421
Öffnungsfaktor:  5% nach NBN EN 480/EN 14500
Brandschutz:  Klasse B1 nach DIN 4102-1
Materialdicke:  0,75 mm nach ISO 5084
Fäulnisbeständigkeit:  CE-Kennzeichnung 0062
(IMO4-zertifiziert für
  Einsatz unter Meeresklima)
Oekotex:  Standard 100
Farben
Nr./Oberseite/Unterseite:
Serge 5%, Nr. / Farbe, 4850430 / innen kohle/außen
bronze
Transmission:  mind. 5,5% entsprechend der Farbwahl
Reflexion:  mind. 6% entsprechend der Farbwahl
Absorption:  mind. 87% entsprechend der Farbwahl
UV-Schutzfaktor (USF-Faktor):  mind. 93,5%
entsprechend der Farbwahl

Revisionskasten - verdeckter Einbau:
Viereckige Ausführung aus stranggepresstem Aluminium,
Kastengröße
116 x 150 mm B x H, für zu beschattende Fensterbreiten
bis 4,0 m, geeignet für den verdeckten Einbau in
hinterlüftete Holzschalungen. Frontblende ebenflächig,
Unterteil über Bogenscharnier als Revisionsdeckel
abnehmbar für Revision unten. Blendenkappen aus
Aluminium-Druckguss mit Schnellmontagesystem zur
Aufnahme des Motorkopfes und schwenkbare Gleitlagerung
mit unverlierbarer Wellensicherung auf der Lagerseite.
Stirnseitig ohne sichtbare Verschraubung oder Nieten.
Einbau in die Wärmedämmebene der vorgehängten,
hinterlüfteteten Lärchenholzfassade mit
Mineralwolledämmung, d= 160 mm;
Montagelage: Frontblende oberflächenbündig mit
Dämmebene.

Wellen:
Auf die eingesetzte Gewebeart, Behang- und
Revisionskastengröße abgestimmte Rundstahlwelle mit
Nut zur Behangbefestigung mittels demontierbarem
Wellenanbindungsprofil und Sicherheitswicklung für
Gewebewechsel ohne Wellendemontage. Erforderlicher
Wellendurchmesser gemäß Herstellerangaben,
entsprechend der vorhandenen Abmessung (Länge u.
Breite) des einzelenen Sonnenschutzes.
Demontagemöglichkeit der Welle durch federnde
Achskappe, schwenkbares Gleitlager und Motorlagerung
mit Kabeltrommel aus Zink-Druckguss.
Erfoderliche und zum beschriebenen Revisionskasten
passende Wellendurchmesser für Behangbreiten
-  bis ca. 4,0 m:  78 mm
-  > 4,0 m bis 4,5 m:  85 mm.

Führungsschienen (FS):
Führungsschienenfarbton: RAL 7016 anthrazitgrau.
FS1:  für Alu-Holzfenster:
FS1.1: Als Einzelführungsschienen in zweiteiliger
Ausführung, bestehend aus Standardprofil ca. 33 x 53
mm B/T und Abstandsprofil 33 x 30 mm B/T in voller
Führungsschienenlänge.
FS1.2:  Als Doppelführungsschien in zweiteiliger
Ausführung, bestehend aus Standardprofil ca. 68 x 53
mm B/T und Abstandsprofil 68 x 30 mm B/T in voller
Führungsschienenlänge und einreihiger Stufenlochung.
Beide Führungsschienen passend für die
Revisionskastenmontage mit Hinterdämmung und
verdecktem Einbau, sowie mit untenseitiger
Verschlussplatte, mit innenliegendem, hängendem
Führungsprofil aus hochtemperaturelastischem
Kunststoff mit "elastischem Anteil oben" und "unten
frei beweglich" zur Sicherstellung des
temperaturbedingten Toleranzausgleichs, zur Führung
des Gewebebehangs über die am Behang angebrachte
Reißverschlusshälfte.
Die Verankerung der Führungsschienen erfolgt durch die
Dreh- und Dreh-Klipshalter der Alu-Rahmen der
Holz-Alu-Fenster hindurch in den Fensterblendrahmen.
Bei gekoppelten Fenstern werden Doppelführungsschienen
kopplungsstoßmittig montiert.
Die erforderliche Anzahl dieser Befestigungspunkte
sind für die einzelnen Führungsschienen festzulegen
und dem AN Holz-Alu-Fenster schriftlich zu übermitteln.
FS2:  für Alu-Fenster:
Als Einzelführungsschienen in zweiteiliger Ausführung,
bestehend aus Standardprofil ca. 33 x 53 mm B/T und
Abstandsprofil 33 x 40 mm B/T in voller
Führungsschienenlänge, passend für die
Revisionskastenmontage mit Hinterdämmung und
verdecktem Einbau wie in FS1 beschrieben.
Verdeckte Befestigung der Führungsschienen auf den
Alu-Blendrahmen im thermisch getrennten Profilbereich
der Alu-Fenster.
Die Führungsschienen sind getrennt nach Ausführungsart
(FS1 mit FS1.1 / FS1.2 und FS2) und Anzahl in
separaten Positionen ausgeschrieben.

Fallstab:
Stranggepresster Aluminium-Fallstab mit oberer Rundnut
zur Behangbefestigung mittels Keder und seitlicher
Führung incl. schräggestellter Bürste über die
komplette Behanghöhe.
Fallstabfarbton: RAL 7016 anthrazitgrau.
Der Abstand zwischen Fallstab des Behangs und den
Alu-Deckschale der Alu-Holz-Fenster bzw. den
Alu-Fenstern soll mind. 20 mm betragen.

Antrieb:
Der Antrieb besteht aus einem in die Welle
eingebauten, wartungsfreien 230V/50Hz-Rohrmotor
(Plug-and-Play-Installation, Standardmotorisierung mit
Freilafumitnehmer), Schutzart mind. IP 54, mit
beidseitigem Wellenabgang, Behangschutzfunktion in
beiden Richtungen, eingebauten Endschaltern und
Thermoschutzschalter; Endschalter für das automatische
Abschalten des Antriebs beim Erreichen der oberen oder
unteren Endlage, individuelle automatische und
mechanische Einstellmöglichkeit der Endlagen und
Nachjustierung, Hinderniserkennung beim Abwärtsfahren
(AB-Richtung) und Hindernisfreifahrt Möglichkeit der
Parallelschaltung ohne zusätzl. Gruppensteuergeräte
zur gleichzeitigen Parallelbedienung mehrerer Motoren,
vorkonfektioniertes Anschlusskabel mit Aderhülsen für
das Aufklemmen auf bauseitiges Bussystem,
l= mind. 3,0 m, ab Ausgang Revisionskasten, sowie
wechselseitiger Kabelausgang auf Rückseite und
beidseitig am Revisionskasten zur Auswahl nach den
örtlichen Gegebenheiten.
Die komplette Antriebseinheit muss VDE-, CE-Zeichen
und EMV-Funkschutzzeichen enthalten.
Die Anschlusskabel sind durch bauseitig durch die
Außenwand geführte Leerrohre für den bauseitigen
Anschluss in das Gebäudeinnere zu führen einschl.
winddichtem Verschluss der Kabeleinführung mittels
passendem Gummistopfen, Winddichtheits-
Klebebänder (z. B. Fa. SIKA o. glw. A.).

Bedienung:
Die Ansteuerung der Sonnenschutzanlagen, Hoch- und
Tieffahren sowie Nachjustierung des
Textilscreensbehangs erfolgt als motorbetriebene
Einzelanlagen als Anlagengruppe pro Raum über
zentrale, bauseitige Taster und allen Anlagen
übergeordnete, bauseitige Steuerung (Wind- und
Regenwächter).
Antriebe an Rettungswegen als Paniksteuerung
zusätzlich mit bauseitigem Anschluss an die
Brandmeldezentrale. Dabei wird die Zentralbedienung
ist bei Stromausfall funktionslos. Im Gefahrenfall
muss durch den Anschluss der Brandmeldezentrale der
Behang automatisch nach oben gefahren werden.
Das Signal der Brandmeldeanlage muss stets Vorrang
gegenüber den anderen Bedienmöglichkeiten haben.

**01.01.1 Vorbau-Textilscreen-Sonnenschutz, ca. 225x195 cm, Einzelanlage, verdeckter Kasten**
Vorbau-Sonnenschutz mit Textilscreen-Behang, als
elektrisch motorbetriebene Einzelanlage mit
Revisionskasten, Behang und Antrieb, gemäß
"Konstruktionsbeschreibung Sonnenschutzsystem", für den verdeckten Einbau in
hinterlüftete Holzschalungen über
Holz-Aluminium-Fensterelemen, für

Fensterelement:  Holz-Alu, Typ 002
Fensterelementgröße:  ca. 225 cm x 195 cm B x H
Wellendurchmesser:  78 mm
Einbau:  17x Nordfassade
Sonstiges:  Einführung der Anschlusskabel von
  außen in den Hohlraum zwischen
  Rohdecke und abgehängte Decke.
Menge: 17,000 Stk

**01.01.2 Vorbau-Textilscreen-Sonnenschutz, ca. 180x125 cm, Einzelanlage, verdeckter Kasten, 96/130 mm**
Vorbau-Sonnenschutz mit Textilscreen-Behang, als
elektrisch motorbetriebene Einzelanlage mit
Revisionskasten, Behang und Antrieb, gemäß
"Konstruktionsbeschreibung Sonnenschutzsystem", jedoch Revisionskasten mit kleinerer
Abmessung (Leitfabrikat ROMA 130 S), für den
verdeckten Einbau in hinterlüftete
Faserzementtafel-Fassadenverkleidung über
Aluminium-Fenster, für

Fensterelement:  Alu, Typ 003
Fensterelementgröße:  ca. 180 cm x 125 cm B x H
Wellendurchmesser:  78 mm
Einbau:  1x Westfassade
Sonstiges:  Abmessung Revisionskastengröße:
  96x130 mm gem. Leitfabrikat Roma
  130 S,
  Einführung der Anschlusskabel von
  außen in den Hohlraum zwischen
  Rohdecke und abgehängte Decke.

'.............................'
Angebotenes Fabrikat/Typ Revisionskasten
Menge: 1,000 Stk

**01.01.3 Vorbau-Textilscreen-Sonnenschutz, ca. 400x195 cm, Einzelanlage, verdeckter Kasten**
Vorbau-Sonnenschutz mit Textilscreen-Behang, als
elektrisch motorbetriebene Einzelanlage mit
Revisionskasten, Behang und Antrieb, gemäß
"Konstruktionsbeschreibung Sonnenschutzsystem", für den verdeckten Einbau in
hinterlüftete Holzschalungen über
Holz-Aluminium-Fenstern, für

Fensterelement:  Holz-Alu, Typ 004a + 004b
Fensterelementgröße:  ca. 400 cm x 195 cm B x H
Wellendurchmesser:  85 mm
Einbau:  4x West-, 3x Süd-, und
  9x Ostfassade
Sonstiges:  Einführung der Anschlusskabel von
  außen in den Hohlraum zwischen
  Rohdecke und abgehängte Decke.
Menge: 16,000 Stk

**01.01.4 Vorbau-Textilscreen-Sonnenschutz, ca. 300x195 cm, Einzelanlage, verdeckter Kasten**
Vorbau-Sonnenschutz mit Textilscreen-Behang, als
elektrisch motorbetriebene Einzelanlage mit
Revisionskasten, Behang und Antrieb, gemäß
"Konstruktionsbeschreibung Sonnenschutzsystem", für den verdeckten Einbau in
hinterlüftete Holzschalungen über
Holz-Aluminium-Fenstern, für

Fensterelement:  Holz-Alu, Typ 005a + 005b
Fensterelementgröße:  ca. 300 cm x 195 cm B x H
Wellendurchmesser:  78 mm
Einbau:  4x West-, 3x Süd-, und
  7x Ostfassade
Sonstiges:  Einführung der Anschlusskabel von
  außen in den Hohlraum zwischen
  Rohdecke und abgehängte Decke.
Menge: 14,000 Stk

**01.01.5 Vorbau-Textilscreen-Sonnenschutz, ca. 250x195 cm, Einzelanlage, verdeckter Kasten**
Vorbau-Sonnenschutz mit Textilscreen-Behang, als
elektrisch motorbetriebene Einzelanlage mit
Revisionskasten, Behang und Antrieb, gemäß
"Konstruktionsbeschreibung Sonnenschutzsystem", für den verdeckten Einbau in
hinterlüftete Holzschalungen über
Holz-Aluminium-Fenstern, für

Fensterelemente:  Alu und Holz-Alu, Typ 006a + 006b
Fensterelementgröße:  ca. 250 cm x 195 cm B x H
Wellendurchmesser:  78 mm
Einbau:  Alu: 3x Südfassade
  Holz-Alu: 3x West- und 2x Ostfassade
Sonstiges:  Einführung der Anschlusskabel von
  außen in den Hohlraum zwischen
  Rohdecke und abgehängte Decke.
Menge: 8,000 Stk

**01.01.6 Vorbau-Textilscreen-Sonnenschutz, ca. 200x195 cm, Einzelanlage, verdeckter Kasten**
Vorbau-Sonnenschutz mit Textilscreen-Behang, als
elektrisch motorbetriebene Einzelanlage mit
Revisionskasten, Behang und Antrieb, gemäß
"Konstruktionsbeschreibung Sonnenschutzsystem", für den verdeckten Einbau in
hinterlüftete Holzschalungen über
Holz-Aluminium-Fenstern, für

Fensterelemente:  Alu und Holz-Alu, Typ 007a + 007b
Fensterelementgröße:  ca. 200 cm x 195 cm B x H
Wellendurchmesser:  78 mm
Einbau:  Alu: 1x Südfassade,
  Holz-Alu: 2x Süd-, und 1x Ostfassade
Sonstiges:  Einführung der Anschlusskabel von
  außen in den Hohlraum zwischen
  Rohdecke und abgehängte Decke.
Menge: 4,000 Stk

**01.01.7 Einzelführungsschienen für Alu-Fenster, Schienenlänge ca. 200 cm**
Einzelführungsschienen in zweiteiliger Ausführung,
bestehend aus Standardprofil ca. 33 x 53 mm B/T und
Abstandsprofil
33 x 40 mm B/T, gemäß "Konstruktionsbeschreibung der
Sonnenschutzsysteme" und Beschreibung
"Führungsschienen (FS), FS2" für den Einbau auf
Alu-Fenster, Fensterelementhöhe ca. 195 cm.
Einzelschienenlänge ca. 200 cm.

Abrechnung: Führungsschiene pro Fensterseite.
Menge: 8,000 Stk

**01.01.8 Einzelführungsschienen für Alu-Fenster, Schienenlänge ca. 130 cm**
Einzelführungsschienen in zweiteiliger Ausführung,
bestehend aus Standardprofil ca. 33 x 53 mm B/T und
Abstandsprofil
33 x 40 mm B/T, gemäß "Konstruktionsbeschreibung der
Sonnenschutzsysteme" und Beschreibung
"Führungsschienen (FS), FS2" für den Einbau auf
Alu-Fenster, Fensterelementhöhe ca. 125 cm.
Einzelschienenlänge ca. 130 cm.

Abrechnung: Führungsschiene pro Fensterseite.
Menge: 2,000 Stk

**01.01.9 Einzelführungsschienen für Holz-Alu-Fenster, Schienenlänge ca. 200 cm**
Einzelführungsschienen in zweiteiliger Ausführung,
bestehend aus Standardprofil ca. 33 x 53 mm B/T und
Abstandsprofil
33 x 30 mm B/T, gemäß "Konstruktionsbeschreibung der
Sonnenschutzsysteme" und Beschreibung
"Führungsschienen (FS), FS1.1" für den Einbau auf
Holz-Alu-Fenster, Fensterelementhöhe ca. 195 cm.
Einzelschienenlänge ca. 200 cm.

Abrechnung: Führungsschiene pro Fensterseite.
Menge: 84,000 Stk

**01.01.10 Einzelführungsschienen für Holz-Alu-Fenster, Schienenlänge ca. 130 cm**
Einzelführungsschienen in zweiteiliger Ausführung,
bestehend aus Standardprofil ca. 33 x 53 mm B/T und
Abstandsprofil
33 x 40 mm B/T, gemäß "Konstruktionsbeschreibung der
Sonnenschutzsysteme" und Beschreibung
"Führungsschienen (FS), FS1.1", für den Einbau auf
Holz-Alu-Fenster, Fensterelementhöhe ca. 125 cm.
Einzelschienenlänge ca. 130 cm.

Abrechnung: Führungsschiene pro Fensterseite.
Menge: 2,000 Stk

**01.01.11 Doppelführungsschiene für Holz-Alu-Fenster, Schienenlänge ca. 200 cm**
Doppelführungsschiene in zweiteiliger Ausführung,
bestehend aus Standardprofil ca. 68 x 53 mm B/T und
Abstandsprofil
68 x 30 mm B/T, gemäß "Konstruktionsbeschreibung der
Sonnenschutzsysteme" und Beschreibung
"Führungsschienen (FS), FS1.2" für den Einbau am
Kopplungstoß der  Holz-Alu-
Fenster Typ 004a/b und 005a/b, Fensterelementhöhe ca.
195 cm.
Schienenlänge je Doppelschiene: ca. 200 mm.

Abrechnung: Doppelführungsschiene pro Fensterstoß.
Menge: 26,000 Stk

#### Titel 01.02 Raffstoreanlagen

*Hinweis*
Konstruktionsbeschreibung freitragendes Raffstoresystem

Zur technischen Definition und Ausstattung ist die
nachfolgende Konstruktionsbeschreibung des Sonnenschutzsystems aus freitragenden
Fassadenraffstoreanlagen technisch angelehnt an folgendes Fabrikat/-typ
als Leitfabrikat:

Hersteller:  ROMA KG
  Ostpreußenstraße 9
  89331 Burgau
  Tel.:  +49 8222 4000-0
  Fax::  +49 8222 400050
  e-mail:  info@roma.de

Fabrikat:  Fassadenraffstore F50
  mit Elektromotorantrieb

Blendenkasten:  Modulo (als Basis, sichtbar)

Lamellentyp:  ZL81

Dem Bieter ist es freigestellt dieses oder ein
Fassadenraffstoresystem seiner Wahl anzubieten.
Die Wertung der Angebots erfolgt auf technischer
Gleichwertigkeit des angebotenen Systems/Fabrikats.
Aussagefähige Nachweise zur Gleichwertigkeit und
technischen Unterlagen sind dem Angebot beizufügen

Vom Bieter angebotenes System:

Hersteller:  '.............................'

Fabrikat:  '.............................'

Blendenkasten:  '.............................'

Lamellentyp:  '.............................'

1.  Allgemeine Anforderungen
Schienengeführte Fassadenraffstoreanlage aus
stranggepresstem Aluminium-
Revisionskasten mit Alu-Lamellenbehang, geprüft und
gekennzeichnet nach DIN EN 1932 und DIN EN 13659 CE.
Die Anforderunmgen gem. Umweltproduktdeklaration (EPD)
nach ISO 14025 und EN 15804 sind einzuhalten.
Der Bausituation entsprechende, systemzugehörige
Maßnahmen zur Abdichtung zwischen
Baukörper/Pfosten-Riegel-Fassade und Raffstoresystem
sind in die EP der Positionen einzukalkulieren.
Alle sichtbaren Aluminiumoberflächen
pulverbeschichtet, Farbton RAL 7016 anthrazitgrau.

Anlagenbreiten:  ca. 1300 mm bis ca. 3300 mm
Anlagenhöhen:  bis ca. 3750 mm
Fassadenabbstand:  ca. 100 mm (Achse Führungsschiene -
  Pfosten-Riegel-Fassade)
Maximaler Windgrenzwert:  17 m/s

Kasten, Führungsschienen und Endleiste aus Aluminium
in hochwertiger, stranggepresster Qualität, Oberfläche
glatt, Farbton RAL 7016 anthrazit, Glanzgrad
seidenmatt.
Alle sichtbaren Verschraubungen abgedeckt mit
Abdeckkappen in gleicher Farbe wie vor genannt.
Die Fassadenraffstoren werden montiert über
Alu-Pfosten-Riegel-Fassaden unterhalb bauseitiger
Sohlbänken, als Kombinationsanlagen aus
Einzel-Raffstore-
elementen mit Einzelführungsschiene an den
Randelementen und Doppelführungsschienen an den Stößen der kombinierten Elementen.
Die Überstands-, Abstands- und Fugenmaße nach
Herstellerangaben für Einzel- und
Doppelführungsschienen sind einzuhalten.
Sämtliche Hohlräume zwischen Blendenkasten und
Sohlbänken bzw. Gebäudefassade sind mit Minerawolle,
Baustoffklasse mind. A1 dichtgestoßen zu hinterfüllen,
wie in separater Position beschrieben.

2.  Konstruktion
Blendenkasten - sichtbarer Einbau:
Blendenkasten aus stranggepresstem Aluminium, geeignet
für den sichtbaren Einbau in wärmegedämmte
Fassadenebene über zu beschattende
Pfosten-Riegel-Fassaden, Kastengröße 120 x 280 mm B x
H, Kastenlängen ca. 1300 mm bis ca. 3300 mm,
u-förmiger Querschnitt, mit mehrteiliger,
ebenflächiger Frontblende mit Bogenscharnier für
frontseitige Revision abnehmbar,
rückseitige Kastenblende mit 20 mm Abstand zwischen
und Befestigungsuntergrund (Deckleisten bausitige
Pfosten-Riegel-Fassaden),
Blendenkastenseitenteile aus formstabilen Druckguss
inklusive vormontierten Stahlzapfen für den Anschluss
an der Führungsschiene, tragend und herauskippbar
aufgesetzt auf den Führungsschienen.
Bei sichtbaren seitlichen Kastenenden wird der
vorgenannte rückseitige 20 mm breite Spalt mit 140 mm
tiefen Alu-Seitendeckeln abgedeckt.
An Kombinationsanlagen werden Seitendeckel ohne
hintere Abdeckung verbaut.
Behang wird in der Blende bereits vormontiert.
Rückseitig, obenseitig und seitlich mögliche
Motorkabelausgangsöffnungen nach Anforderung der
örtlichen Gegebenheiten.

Befestigungen für zusätzliche Blenden:
Werkseitig sind obenseitig auf den Blendenkasten, ca.
30 mm hinter der Vorderkante, Einschiebe-Federklemmen
aus Aluminum oder Edelstahl für zusätzliche
Alu-Blechblenden aufzunieten/aufzuschrauben.
Die Federklammern und zusätzliche Blenden sind in
separaten Positionen beschrieben.

Lamellenbehang:
Beidseitig randgebördelte Aluminiumlamelle in 81 mm
Breite (Z-Lamelle ZL81) mit eingezogenem
coextrudiertem Gummikeder in der äußern Bördelung zur
optimalen Geräuschdämmung. Die ZL-Lamelle ist in einer
z-ähnlichen Form profiliert, die im geschlossenen
Zustand zu einer geradlinigen Optik beiträgt. Die
Oberfläche ist thermolackiert und im Standard matt,
korrosionsbeständig mit einer hohen Farb- und
Glanzbeständigkeit (auch gegen UV-Strahlung).
Aufzugsband- und Seilstanzung werden zur
Abriebverminderung tiefgezogen, an die Lamellen sind
beidseitig Lamellenbolzen aus Zinkdruckguss geclincht.
Kunststoff Führungsbolzen sind zur Eingrenzung des
Verschleißes nicht zulässig.
Jede Lamelle wird mit einem Schlaufenband an seitlich,
in die Lamelle, eingeschossene Chromstahlhaken
verbunden.
Mögliche Farben des Schlaufenbandes sind schwarz
(Standard) oder grau. Schwenkbare (nicht bei
Windsicherungen) stranggepresste Aluminiumendleiste
mit aufgeklipster Decklamelle,

Kopfleiste, Bandspulen, Antriebswelle:
Kopfleiste aus 1,2 mm starkem, beschichteten
Aluminiumband, zum U-Profil rollgeformt, 51 mm hoch
und 58 mm breit. Die Kopfleiste ist nach unten
geschlossen und beinhaltet die Motorisierung
(Antrieb), die Bandspulen und die Antriebswelle aus
eloxiertem Aluminium.
Die Bandspule ist ein Lagergehäuse für den Aufzugs-
und Wendemechanismus aus wärmebeständigem, schlagfestem Kunststoff mit
Eigenschmierung. Schraubenlos befestigt mittels
Klinkenrastung ermöglicht die Bandspule ein
stufenloses Wenden der Lamellen. Einfaches Ausmitteln
der Kopfleiste durch integrierte
Kopfleistenzentrierung.

Bandspule (Smart Turn):
Bei späteren Wartungsarbeiten können die Aufzugbänder
ohne Demontage des Raffstorenbehangs und der
Kopfleiste getauscht werden, da die zu ersetzenden
Aufzugsbänder inklusive der Umlenk-Kassette und dem
Aufzugsbandmitnehmer gewechselt und über ein
werkzeugloses Klipssystem gesichert werden.
Auftretender Schrägzug, durch beispielsweise
verunreinigte Aufzugbänder, kann durch einfaches
Drehen an einem Zahlenrad an der Unterseite der
Bandspule, ohne Demontage des Raffstorenbehangs und
der Kopfleiste, behoben werden.

Aufzugsband:
Aus Textilband mit Kantenschutz aus hochreißfestem
100%igen Polyester (bis 700 N belastbar) mit
spezieller Beschichtung zum Schutz gegen UV-Strahlung,
Verrottung und zur Erhöhung der Scheuerfestigkeit.
Farbe schwarz oder grau nach Wahl und Standard.

Führungsschienen (FS):
Führungsschienen in mehrteiliger Ausführung aus
Basisprofil und Aufsteckpofil mit Klipsprofl,
Aufzugsband. Die Befestigungs-/Anbindungselemente sind
bei den Metallbauarbeiten zu den
Pfosten-Riegel-Fassaden enthalten. Die Anzahl und
Befestigungsabstand sind vom AN Sonnenschutz gem.
Herstellerangaben festzulegen.
Führungsschienen mit einklipsbaren coextrudiertem
Kunststoffprofil für eine optimale Führung und
effiziente Schallentkopplung. Führungsschienen haben
immer die gleiche Ansichtsbreite von 50mm und somit
formschlüssig zu einer 50mm Deckschale. Das
Klipsprofil besteht aus einem harten, wärme- und
witterungsbeständigen ABS, wobei die weichen
PVC-Lippen den Lamellenbolzen optimal führen und den
Lamellenbolzen durch eine ausgeformte Hinterhakung in
der Führungsebene halten. Der Zinkdruckgussbolzen wird
an die Lamelle geclincht
Montage der Führungsschienen mittels einzelner
Anbindungen, welche werkzeuglos direkt auf statisch
dimensionierten Gewindebolzen (bauseits) gedreht
werden. Die Bolzen müssen nicht paarweise vorhanden
sein und eine geringe Abweichung in der Aufteilung
entlang des Pfostens kann toleriert werden. Die
Führungsschiene verdeckt und umgreift die Anbindungen
formschlüssig, sodass diese in der Längsachse
verschoben und anschließend daran fixiert werden kann.
Die fertig montierten Schienen liegen somit direkt am
Abdeckprofil der Pfosten an (optische Integration an
der Fassade).
EFS:  Einzelführungsschienen 50x101 mm BxT
DFS:  Doppelführungsschien 50x101 mm BxT.
Die Führungsschienen sind getrennt nach Ausführungsart
(EFS / DFS) und Anzahl in separaten Positionen
ausgeschrieben.

Antrieb:
Mit Motorhalteklammern gesicherter und wartungsfreier
230V/50Hz-Mittelmotor mit integriertem
Planetengetriebe und beidseitigem Wellenabgang,
Standardmotorisierung, Motorschutzklasse mind. IP44,
mit eingebauten mechanischen Endschaltern und
integriertem Bimetall-Thermoschutz,
vorkonfektioniertes Anschlusskabel (3-polig +
Schutzleiter) mit Aderhülsen für das Aufklemmen auf
bauseitiges Bussystem, l= mind. 3,0 m, ab Ausgang
Blendenkasten, Kabelausgang angepasst an örtliche
Gegebenheiten einschl. Verlegung in bauseitige
Leerrohrführungen bis an bauseitige Klemmstelle in der
Zwichendecke, Endschalter für das automatische
Abschalten des Antriebs beim Erreichen der oberen oder
unteren Endlage, individuelle automatische und
mechanische Einstellmöglichkeit der Endlagen und
Lamellenwendung mittels Drucktaster an der Unterseite
der Kopfleiste (direkt am Motor), Hinderniserkennung
beim Abwärtsfahren (AB-Richtung) und
Hindernisfreifahrt, Geräuschemissionen durch den
Bremsvorgang sind durch die Softabschaltung des Motors
auf ein Minimum reduziert. .
Möglichkeit der Parallelschaltung ohne zusätzl.
Gruppensteuergeräte zur gleichzeitigen
Parallelbedienung mehrerer Motoren,
Die komplette Antriebseinheit muss VDE-, CE-Zeichen
und EMV-Funkschutzzeichen enthalten.
Die Anschlusskabel sind durch bauseitig durch die
Außenwand geführte Leerrohre für den bauseitigen
Anschluss in das Gebäudeinnere zu führen einschl.
winddichtem Verschluss der Kabeleinführung mittels
passendem Gummistopfen, Winddichtheits-
Klebebänder (z. B. Fa. SIKA o. glw. A.).

Optionaler Antrieb:
Elektronischer Mittelmotor (IP54) mit
Endlagenprogrammierung gemäß Herstellerbeschreibung.
Der optionale Antrie ist in separater Position
beschrieben.

Antrieb an Rettungswegen:
Der Antrieb besteht aus einem mit Motorhalteklammern
gesichertem  Akku-gepufferten
12V-Gleichstrom-Mittelmotor mit integriertem
Planetengetriebe und beidseitigem Wellenabgang
einschl. Akku und Ladegerät integriert in einer
innenliegenden Unterputz-Doppelsteckdose Bautiefe ca.
65 mm.
Behangschutzfunktion in beiden Richtungen, mit
eingebauten mechanischen Endschaltern und integriertem
Bimetall-Thermoschutz, vorkonfektioniertes
Spezialanschlusskabel  für 12V-Gleichstrommotore (z.
B. ROMA DC-Motorenkabel), l= mind. 3,0 m ab Ausgang
Blendenkasten, zum Anschluss Motor an Akku und Akku an
bauseitige Bedientaster, Kabelausgang angepasst an
örtliche Gegebenheiten einschl. Verlegung in
bauseitige Leerrohrführungen bis an bauseitige
Klemmstelle in der Zwichendecke, Endschalter für das
automatische Abschalten des Antriebs beim Erreichen
der oberen oder unteren Endlage, individuelle
automatische und mechanische Einstellmöglichkeit der
Endlagen und Lamellenwendung mittels Drucktaster an
der Unterseite der Kopfleiste (direkt am Motor),
Hinderniserkennung beim Abwärtsfahren (AB-Richtung)
und Hindernisfreifahrt.
Die Anschlussmöglichkeiten an die Zentralsteuerung und
an die Brandmeldezentrale als Paniksteuerung müssen
gegeben sein. Das eingehende Signal der Brandmeldeanlage muss dabei erkannt und das Hochfahren des
Behangs ausgelöst werden.
Das Hochfahren des Behangs in AUF-Richtung sowie bis
zu 10 Bedienzyklen innerhalb 24 Stunden bei
Stromausfall und das automatische Laden des Akkus bei
wiederhergestellter Netzspannung müssen gewährleistet
sein.
Die komplette Antriebseinheit muss VDE-, CE-Zeichen
enthalten.

Bedienung:
Die Ansteuerung der Raffstoreanlagen, Hoch- und
Tieffahren sowie Nachjustierung des
Textilscreensbehangs erfolgt als motorbetriebene
Einzelanlagen in Anlagengruppen pro Raum über
zentrale, bauseitige Taster und allen Anlagen
übergeordnete, bauseitige Steuerung (Wind- und
Regenwächter).
Antriebe an Rettungswegen als Paniksteuerung
zusätzlich mit bauseitigem Anschluss an die
Brandmeldezentrale. Dabei wird die Zentralbedienung
ist bei Stromausfall funktionslos. Im Gefahrenfall
muss durch den Anschluss der Brandmeldezentrale der
Behang automatisch nach oben gefahren werden.
Das Signal der Brandmeldeanlage muss stets Vorrang
gegenüber den anderen Bedienmöglichkeiten haben.

**01.02.1 Fassadenraffstore, ca. 285x375 cm, Einzelanlage, sichtbarer Blendenkasten**
Fassadenraffstore als elektrisch motorbetriebene
Einzelelement mit Blendenkasten, Lamellenbehang und
Antrieb, gemäß "Konstruktionsbeschreibung
Raffstoresystem", für den sichtbaren Einbau fur die
Kombination von Raffstoreanlagen über
Aluminium-Pfosten-Riegel-Fassaden für
P-F-Fassade:  Typ 504
Raffstoreelement für
Achsmaß x Elementhöhe:  ca. 285 cm x 375 cm
Einbau:  EG: 2x Südfassade
Sonstiges:  Einführung Anschlusskabel
  von außen bis an bauseitige
  Klemmstelle.
Menge: 2,000 Stk

**01.02.2 Fassadenraffstore, ca. 300x375 cm, Einzelanlage, sichtbarer Blendenkasten**
Fassadenraffstore als elektrisch motorbetriebene
Einzelelement mit Blendenkasten, Lamellenbehang und
Antrieb, gemäß "Konstruktionsbeschreibung
Raffstoresystem", für den sichtbaren Einbau fur die
Kombination von Raffstoreanlagen über
Aluminium-Pfosten-Riegel-Fassaden für
P-F-Fassade:  Typ 504
Raffstoreelement für
Achsmaß x Elementhöhe:  ca. 300 cm x 375 cm
Einbau:  EG: 2x Südfassade
Sonstiges:  Einführung Anschlusskabel
  von außen bis an bauseitige
  Klemmstelle.
Menge: 2,000 Stk

**01.02.3 Fassadenraffstore, ca. 150x375 cm, Einzelanlage, sichtbarer Blendenkasten**
Fassadenraffstore als elektrisch motorbetriebene
Einzelelement mit Blendenkasten, Lamellenbehang und
Antrieb, gemäß "Konstruktionsbeschreibung
Raffstoresystem", für den sichtbaren Einbau fur die
Kombination von Raffstoreanlagen über
Aluminium-Pfosten-Riegel-Fassaden für
P-F-Fassade:  Typ 504
Raffstoreelement für
Achsmaß x Elementhöhe:  ca. 150 cm x 375 cm
Einbau:  EG: 1x Südfassade
Sonstiges:  Einführung Anschlusskabel
  von außen bis an bauseitige
  Klemmstelle.
Menge: 1,000 Stk

**01.02.4 Fassadenraffstore, ca. 320x375 cm, Einzelanlage, sichtbarer Blendenkasten**
Fassadenraffstore als elektrisch motorbetriebene
Einzelelement mit Blendenkasten, Lamellenbehang und
Antrieb, gemäß "Konstruktionsbeschreibung
Raffstoresystem", für den sichtbaren Einbau fur die
Kombination von Raffstoreanlagen über
Aluminium-Pfosten-Riegel-Fassaden für
P-F-Fassade:  Typ 502/Typ 503
Raffstoreelement für
Achsmaß x Elementhöhe:  ca. 320 cm x 375 cm
Einbau:  EG: 4x Ostfassade
Sonstiges:  Einführung Anschlusskabel
  von außen bis an bauseitige
  Klemmstelle.
Menge: 4,000 Stk

**01.02.5 Fassadenraffstore, ca. 235x375 cm, Einzelanlage, Einzelanlage am Rettungsweg**
Fassadenraffstore als elektrisch motorbetriebene
Einzelelement am Rettungsweg mit Blendenkasten,
Lamellenbehang und Antrieb, gemäß "Konstruktionsbeschreibung Raffstoresystem", für den sichtbaren
Einbau fur die Kombination von Raffstoreanlagen über
Aluminium-
Pfosten-Riegel-Fassaden für

P-F-Fassade:  Typ 501
Raffstoreelement für
Achsmaß x Elementhöhe:  ca. 235 cm x 375 cm
Einbau:  EG: 1x Ostfassade
Sonstiges:  Antriebe an Rettungswegen als
  Paniksteuerung gem.
  Konstruktionsbeschreibung
  Raffstoresystem,
  Einführung Anschlusskabel
  von außen bis an bauseitige
  Klemmstelle.
Menge: 1,000 Stk

**01.02.6 Windsicherung für Lamellenbehang ab 3000 mm Breite**
Zusätzliche Windsicherung (Seilsicherung) bei Fassadenraffstoreanlagen mit Behang aus z-förmigen
Alu-Lamellen, gemäß der Konstruktionsbeschreibung des
Raffstoresystems für Behangbreiten >3000 mm, als
Zulage zu allen zuvor beschriebenen
Fassadenraffstoreanlagen.

Abrechnung: Behanghöhe aus Lamellen x Anzahl
zusätzlicher Windsicherung.

Diese Position ist vor Ausführung mit der Bauleitung
des AG festzulegen.
Menge: 26,000 m

**01.02.7 Einzelführungsschienen für Fassadenraffstore, Schienenlänge ca. 350 cm**
Einzelführungsschienen für Fassadenraffstore gemäß
"Konstruktionsbeschreibung des Raffstoresystems" und
Beschreibung "Führungsschienen EFS" für die Anbindung
an Alu-Pfosten-Riegel-Fassaden.
Einzelschienenlänge ca. 350 cm.

Abrechnung: Anzahl Führungsschiene pro
Raffstoreelement .
Menge: 8,000 Stk

**01.02.8 Doppelführungsschiene für Fassadenraffstore, Schienenlänge ca. 350 cm**
Doppelführungsschiene für Fassadenraffstore gemäß
"Konstruktionsbeschreibung des Raffstoresystems" und
Beschreibung "Führungsschienen DFS" für die Anbindung
an Alu-Pfosten-Riegel-Fassaden.
Schienenlänge je Doppelschiene: ca. 350 cm.

Abrechnung: Anzahl Doppelführungsschiene pro
Raffstorestoß.
Menge: 6,000 Stk

*Hinweis*
Konstruktionsbeschreibung schienengeführtes
Raffstoresystem

Zur technischen Definition und Ausstattung ist die
nachfolgende Konstruktionsbeschreibung des Sonnenschutzsystems aus
schienengeführten Fassadenraffstoreanlagen technisch angelehnt an folgendes Fabrikat/-typ
als Leitfabrikat:

Hersteller:  ROMA KG
  Ostpreußenstraße 9
  89331 Burgau
  Tel.:  +49 8222 4000-0
  Fax::  +49 8222 400050
  e-mail:  info@roma.de

Fabrikat:  Schienengeführte Fassadenraffstore mit
Elektromotorantrieb

Blendenkasten:  (Teil-) Blende A12 (verdeckter
Einbau) mit
  Befestigungsbügel für Wandmontage,
  Kastenabmessung 150mm x 240mm BxH

Lamellentyp:  ZL81

Dem Bieter ist es freigestellt dieses oder ein
Fassadenraffstoresystem seiner Wahl anzubieten.
Die Wertung der Angebots erfolgt auf technischer
Gleichwertigkeit des angebotenen Systems/Fabrikats.
Aussagefähige Nachweise zur Gleichwertigkeit und
technischen Unterlagen sind dem Angebot beizufügen

Vom Bieter angebotenes System:

Hersteller:  '.............................'

Fabrikat:  '.............................'

Blendenkasten:  '.............................'

Lamellentyp:  '.............................'

1.  Allgemeine Anforderungen
Schienengeführte Fassadenraffstoreanlagen aus
stranggepresstem Aluminium mit Blendenkasten und
Alu-Lamellenbehang, geprüft und gekennzeichnet nach
DIN EN 1932 und DIN EN 13659 CE.
Die Anforderunmgen gem. Umweltproduktdeklaration (EPD)
nach ISO 14025 und EN 15804+A2 sind einzuhalten.
Der Bausituation entsprechende, systemzugehörige
Maßnahmen zur Abdichtung zwischen
Baukörper/Pfosten-Riegel-Fassade und Raffstoresystem
sind in die EP der Positionen einzukalkulieren.
Alle sichtbaren Aluminiumoberflächen
pulverbeschichtet, Farbton RAL 7016 anthrazitgrau.

Anlagen-/Elementbreite:  ca. 2750 mm
Anlagen-/Elementhöhe:  ca. 2500 mm
Abmessung Blendenkasten:  ca. 150x240mm BxH
Fassadenabbstand:  ca. 80 mm (Führungsschiene bis
  Pfosten-Riegel-Fassade
Maximaler Windgrenzwert:  17 m/s

Kasten, Führungsschienen und Endleiste aus Aluminium
in hochwertiger, stranggepresster Qualität, Oberfläche
glatt, Farbton RAL 7016 anthrazit, Glanzgrad
seidenmatt.
Alle sichtbaren Verschraubungen abgedeckt mit
Abdeckkappen in gleicher Farbe wie vor genannt.
Die Fassadenraffstore wird über einer
Alu-Pfosten-Riegel-Fassade unterhalb bauseitiger
Vordachkonstruktion als Einzel-Raffstoreelement
einschl.
Einzelführungsschienen montiert.
Die Überstands-, Abstandsmaße nach Herstellerangaben
für Führungsschienen sind einzuhalten.
Sämtliche Hohlräume zwischen Blendenkasten und
Sohlbänken bzw. Gebäudefassade sind mit Minerawolle,
Baustoffklasse mind. A1 dichtgestoßen zu hinterfüllen,
wie in separater Position beschrieben.

2.  Konstruktion
Blendenkasten - verdeckter Einbau:
Blendenkasten, u-förmiger Querschnitt, mit
ebenflächigen Oberflächen aus stranggepresstem
Aluminium, geeignet für den verdeckten Einbau in
wärmegedämmte Fassadenebene über zu beschattende
Pfosten-Riegel-Fassaden, Kastengröße 150 x 240 mm B x
H, Kastenlänge ca. 2800 mm, Blendenbefstigung auf
systemeigenen Montagebügeln für die Wandmontage incl.
Abstandshalter
/-hülsen aus Vollaluminium o. Edelstahl zur
Überbrückung der ca. 40 mm dicken
Blendenkastenhinterdämmung.

Führungsschienen:
Führungsschienen als Einzelführungsschienen, Abmessung
20x28 mm BxT, mit Aufzugsband und Abstandshaltern für
ca. 80 mm lichten Abstand Hinterkante Führungsschiene
bis Vorderkanten pfosten-Riegel-Fassade (z-Maß ca.
117mm), einschl. einfacher Anschraubplatte, zur
Verankerung in den Alu-Pfosten-Riegel-Fassaden. Die
Befestigungs-/Anbindungselemente sind bei den
Metallbauarbeiten zu den Pfosten-Riegel-Fassaden
enthalten. Die Anzahl und Befestigungsabstand sind vom
AN Sonnenschutz gem. Herstellerangaben festzulegen.
Führungsschienen mit einklipsbaren coextrudiertem
Kunststoffprofil für eine optimale Führung und
effiziente Schallentkopplung. Führungsschienen haben
immer die gleiche Ansichtsbreite von 50mm und somit
formschlüssig zu einer 50mm Deckschale. Das
Klipsprofil besteht aus einem harten, wärme- und
witterungsbeständigen ABS, wobei die weichen
PVC-Lippen den Lamellenbolzen optimal führen und den
Lamellenbolzen durch eine ausgeformte Hinterhakung in
der Führungsebene halten. Der Zinkdruckgussbolzen wird
an die Lamelle geclincht.
Montage der Führungsschienen mittels einzelner
Anbindungen, welche werkzeuglos direkt auf statisch
dimensionierten Gewindebolzen (bauseits) gedreht
werden. Die Abstandshalter und Bolzen sind paarweise
eintzusetzen.
Die Führungsschiene verdeckt und umgreift die
Anbindungen formschlüssig, sodass diese in der
Längsachse verschoben und anschließend daran fixiert
werden kann. Die fertig montierten Schienen liegen
somit direkt am Abdeckprofil der Pfosten an (optische
Integration an der Fassade).

Lamellenbehang, Kopfleiste, Bandspulen, Antrieb,
Aufzugsband und Bedienung wie in der
Konstruktionsbeschreibung freitragenden
Raffstoresystem beschrieben.

**01.02.9 Fassadenraffstore, ca. 275x250 cm, Einzelanlage, Wandmontage, verdeckter Einbau**
Fassadenraffstore als elektrisch motorbetriebene
Einzelelement mit Blende, Lamellenbehang und Antrieb, gemäß
"Konstruktionsbeschreibung schienengeführtes Raffstoresystem", für den verdeckten Einbau in Wandmontage über
Pfosten-Riegel-Fassade:  Typ 505
Raffstoreelement für
Achsmaß x Elementhöhe:  ca. 275 cm x 250 cm
Einzelführungsschienen:  2x incl. Abstandshalter je
  Schiene (gem. Hinweis unten)
Einbau:  EG: 1x Südfassade
Sonstiges:  Einführung Anschlusskabel
  von außen bis an bauseitige
  Klemmstelle,

Hinweis zu den Abstandshaltern der Fürhungsschienen:
Zum Leitfabrikat ROMA schienengeführte
Fassadenraffstore sind für die beschreibenen
Elementhöhe 4 Stk Abstandshalter pro Führungsschiene
zu montieren.
Für das vom AN angebotene Fassadenraffstoresystems ist
die erforderliche Anzahl nach Herstellerangaben
eigenverantwortlich festzulegen, nachfolgend anzugeben
und in den EP der Position einzukalkulieren.

'.............................'
Vom Bieter festgelegte Anzahl der Abstandshalter
  .
Menge: 1,000 Stk

**01.02.10 Werkseitig vormontierte Metall-Einschub-Federklemmen**
Werkseitig sind obenseitig auf den Blendenkasten
Metall-Einschiebe-Federklemmen aus Aluminum oder
Edelstahl für zusätzliche Alu-Blechblenden zur
Abdeckung von Hohlräumen, ca. 30 mm hinter der
Vorderkante, jeweils 40 mm vor den beidseitigen
Blendenkastenenden sowie im dazwischenliegend im
Achsabstand von max. 30 mm aufzunieten/aufzuschrauben.
Die Federklemmenstärke und die Öffnungsweite sind
eigenverantwortlich vom AN auf die Blechdicke der
zusätzlichen Alu-Blenden anzupassen.

Die zusätzlichen Alu-Blenden sind in separater
Position beschrieben.
Menge: 100,000 Stk

#### Titel 01.03 Zubehör und Sonstiges

**01.03.1 Zulage Revisionskasten-Zusatzbefestigung mit Montagewinkeln**
Zusatzbefestigung der
Vorbau-Textiscreen-Revisionskästen, mittels zum
Sonnenschutzsystem passenden tiefenverstellbaren Montagewinkeln aus Edelstrahl oder verzinktem
Stahlblech an den Stb-Außenwänden, als Zulage zu den zuvor
beschriebenen Positionen des Vorbau-Textiscreen-Sonnen-
schutzes.

Ausführung der Zusatzbefestigung ab Elementbreiten
nach Herstellerangaben einschl. Anzahl und
Befestigungsabstand auf Nachweis.

Für das zur Orientierung angegebene Leitfabrikat
ROMA150 S ist die Zusatzbefestigung ab Kastenlängen >
2000 mm erforderlich.
Menge: 75,000 Stk

**01.03.2 Unterkonstruktion aus Holzlatten, 300/60/40 mm L/B/D**
Unterkonstruktion aus Holzlatten 60/40mm B/D, in
Einzellängen von ca. 20 cm, Nadelholz C24, GK I nach
DIN 68365, S13 nach DIN 4074-1, Gebrauchsklasse 0 nach
DIN 68800-1, ohne chemischen Holzschutz, zur
Hinterlegung der Montagewinkel der
Revisionskasten-Zusatzbefestigung, als thermische
Trennung und zur Überbrückung der Dämmebene zwischen
Sonnenschutzkasten und Gebäudeaußenwand.
Menge: 75,000 Stk

**01.03.3 Alu-Kastenabschluss-Winkelprofil, pulverbeschichtet, ca. 40x40 mm BxH**
Untenseitiges Alu-Kastenabschluss-Winkelprofil,  BxH
ca. 40x40 mm, d mind. 2 mm, pulverbeschichtet, Farbe
wie Revisionskasten, in unterschiedlichen
Einzellängen, befestigt auf der Rückseite des
Revisionskastens, unterkantenbündig, zur Abdeckung des
Zwischenraums zwischen Sonnenschutz-
Revisionskasten bzw. Raffstore-Blendenkasten und
Fenster- element bzw. Pfosten-Riegel-Fassade.

Abrechnung: Revisionskastenbreite =
Abschlusswinkellänge
Menge: 160,000 m

**01.03.4 Alu-Kastenabschluss-Winkelprofil, pulverbeschichtet, ca. 50x50 mm BxH**
Untenseitiges Alu-Kastenabschluss-Winkelprofil, BxH
ca. 50x50 mm, d mind. 2 mm, sonst wie in Pos.
Alu-Kasten-
abschluss-Winkelprofil, pulverbeschichtet, ca. 40x40
mm BxH beschrieben.
Menge: 20,000 m

**01.03.5 Alu-Blende über Raffstoreanlagen, pulverbeschichtet, Ansichtsbreite ca. 50 mm**
Alu-Blende, strangepresst, pulverbeschichtet wie
Raffstoreblendenkasten, 2-fach gekantet, U-förmiger
Querschnitt, ca. 20/50/30 mm, d= mind. 1,5 mm, zur
Abdeckung des Hohlraums zwischen Unterseite
bauseitiger Sohlbank und Oberseite Blendenkasten der
Fassadenraffstore-Anlagen, befestigt mit untenseitigem
Schenkel mittels werkseitig vormontierte
Einschub-Federklemmen auf Blendenkasten,
Befestigungsachsabstand max. 300 mm.
Obenseitiger Anschluss an Unterseite der bauseitigen
Sohlbank mittels Dichtbandauflage, ca. 20/5 mm B/D,
Fabrikat Illbruck o. glw. auf obenseitigem Schenkel.
Die einzelnen Blendenlängen sind auf max. 3000 mm zu
begrenzen, temperaturbedingte Materialdehnungen
entsprechender Längenstöße sind mit entsprechend
erforderlicher Fugenbreite auszuführen.

Die  werkseitig zu monterenden Einschub-Federklemmen
sind in der Konstruktionsbeschreibung des
Raffstoresystems unter Zusätzliche Blenden über
Blendenkasten beschrieben.
Menge: 285,000 m

**01.03.6 Längenstoßausbildung, Alu-Blende über Raffstoreanlagen**
Längenstoßausbildung an den Blenden über den
Raffstoren mittels Fugenhinterlegung als Schiebenaht
mit mind.
80/1,5 mm B/D, einseitig aufgenieteten
Alu-Blechstreifen, pulverbeschichtet wie Blende,
2-fach gekantet, u-förmiger Querschnitt, passend zur
Pos.

Hinweis zur Ausführung:
Die Längenstöße sind achsmittig jeweils über den
Stößen der kombinierten Raffstoreanlagen anzuordnen.
Bei Längen über 3000 mm ist ein zusätzlicher
Längenstoß längenmittig anzuordnen.
Menge: 10,000 Stk

**01.03.7 Mineralwolle-Dämmstreifen, WLG 035, d= 50 mm**
Ausdämmen des Zwischenraums rück- und obenseitig
zwischen Revisionskästen der zuvor beschriebenen Pos.
Vorbau-Textilscreen-Sonnenschutz, Einzelanlage,
verdeckter Kasten und der Gebäudeaußenwand bzw. der
Dämmebene der bauseitigen  Lärchholz-Vorhangfassade,
mittels 50 mm dicken Dämmstreifen aus G3 Touch
Mineralwolle, mit RAL-Güte-
zeichen der Gütegemeinschaft Mineralwolle e.V.,
gesundheitlich unbedenklich nach der
Gefahrstoffverordnung und freigezeichnet nach
EU-Richtlinie 97/69 Anmerkung Q; wasserabweisend und
verrottungsfest,
Dicke:  50 mm
Streifenbreite oben:  ca. 160 mm
Streifenbreite rückseitig:  ca. 150 mm
Bemessungswert der
Wärmeleitfähigkeit:  Lambda = 0,035 W/m*K nach DIN
  EN 13162
Wärmeleitfähigkeitsgruppe:  WLG 035
Anwendungsgebiet  WAB nach DIN V 4108-10
Brandverhalten:  Nichtbrennbar, Euroklasse A1
  nach DIN EN 13501
Feuchtigkeitsverhalten:  WL(P) nach DIN EN 13162,
  durchgehend wasserabweisend

Als Leitfabrikat gilt:
Isover Kontur FSP 1-034 Fassaden-Dämmplatten o. glw. A.

'.............................'
Fabrikat  nach Angabedes Bieters

Abrechnung: Gesamtbreite beider Dämmstreifen.

Die Wärmedämmung ist als Nebenleistung während der
Montage vor Nässe schützen!
Eine separate Vergütung erfolgt nicht.
Menge: 180,000 m

**01.03.8 Mineralwolle-Dämmstreifen, WLG 035, ca. 40/350 mm D/B**
Dämmstreifen aus G3 Touch Mineralwolle, wie in Pos.
Mineralwolle-Dämmstreifen, WLG 035, d= 50 mm
beschrieben, jedoch
Dicke:  40 mm
Streifenbreite:  ca. 350 mm,
zur Hinterdämmung zwischen Rückseite
Raffstore-Blendenkasten und Gebäudefassade.
Menge: 33,000 m

**01.03.9 Mineralwolle-Dämmstreifen, WLG 035, als Dämmkeil ca. 50-70/120 mm B/H**
Dämmplattenstreifen aus G3 Touch Mineralwolle, wie in
Pos. Mineralwolle-Dämmstreifen, WLG 035, d= 50 mm
beschrieben, jedoch mit trapezförmigen Querschnitt
Dicke:  ca. 50 - 70 mm
Breite:  ca. 160 mm
für auszudämmenden Zwischenraum zwischen OK
Raffstore-Blendenkasten und bauseitiger Sohlbank.
Menge: 33,000 m

**01.03.10 Zulage je 20 mm zusätzlicher Mineralwolle-Dämmstreifendicke, WLG 035**
Zulage für Mehrstärke je angefangener 20 mm Dicke,
gem. Materialsprunggrößen der Mineralwolledicken für
alle  zuvor beschriebenen Positionen der
Mineralwolle-Dämmstreifen und -Dämmkeile.
Menge: 50,000 m

**01.03.11 Zulage Anschlusskabel, Einzellänge 5 m**
Anschlusskabel mit Aderhülsen, wie in den
Konstruktionsbeschreibungen der Sonnenschutzs- und Raffstoresysteme
unter Antriebe beschrieben, jedoch Einzellänge
Anschlusskabel= 5 m, nach Erfordernis für örtliche
Gegebenheiten, als Zulage, passend für die zuvor
beschriebenen Positionen
Vorbau-Textilscreen-Sonnenschutz und Fassadenraffstore,
Einzelanlagen.

Ausführung erfolgt nur nach Abstimmung/Festlegung mit
der Bauleitung.
Menge: 8,000 Stk

**01.03.12 Zulage Anschlusskabel, Einzellänge 10 m**
Anschlusskabel mit Aderhülsen, wie in Pos. Zulage
Anschlusskabel, Einzellänge 5 m beschrieben, jedoch
Einzellänge Anschlusskabel= 10m.

Ausführung erfolgt nur nach Abstimmung/Festlegung mit
der Bauleitung.
Menge: 2,000 Stk

**01.03.13 Inbetriebnahme Textilscreen-Sonnenschutzanlagen**
Inbetriebnahme  und Endlageneinstellung der
Textilscreen-
Sonnenschutzanlagen (60 Stk) mit der bauseitigen
Elektrofirma einschl. notwendiger Überprüfung aller
Bauteilebauteile und der Funktionen.
Einweisung des Bedienpersonals in die Funktion der
Anlage zur optimalen Bedienung, Wartung und
Störungsbehebung.

Die Terminabstimmung mit den vor genannten Beteiligten
hat eigenverantwortlich vom AN zu erfolgen.
Menge: 1,000 psch

**01.03.14 Inbetriebnahme Fassadenraffstore-Anlagen**
Inbetriebnahme  und Endlageneinstellung der
Fassadenraffstore-Anlagen (11 Stk) mit der bauseitigen
Elektrofirma einschl. notwendiger Überprüfung aller
Bauteilebauteile und der Funktionen.
Einweisung des Bedienpersonals in die Funktion der
Anlage zur optimalen Bedienung, Wartung und
Störungsbehebung.

Die Terminabstimmung mit den vor genannten Beteiligten
hat eigenverantwortlich vom AN zu erfolgen.
Menge: 1,000 psch

#### Titel 01.04 Bestandsdokumentation

**01.04.1 Bestandsdokumentation**
Erstellen einer Bestandsdokumentation über die
erbrachte Leistung. Alle in den unten aufgelisteten
Angaben zu den Nummern 1-5 müssen unter Einhaltung der
nachstehenden Gliederung enthalten sein.

Inhaltsverzeichnis

1.  Firmendaten
1.1  Ansprechpartner
1.2  Fachbauleitererklärung
1.3  Fachunternehmererklärung
1.4  Übereinstimmungserklärung

2.  Planunterlagen

3.  Produkt- und Gerätedatenblätter /
  Verwendbarkeitsnachweis etc.

4.  Nachweise (Konstruktionen, Funktionstests, etc.)

5.  Pflegeanweisung mit Wartungshinweise
  Wartungsverträge

Hinweis zur Bestandsdokumentation:
Die Bestandsdokumentation ist mind. 10 Tage vor der
Abnahme vorzulegen.
Der AN ist erst nach Vorlage der Dokumentation zur
Stellung der Schlussrechnung berechtigt.
Die gesamte Bestandsdokumentation ist auf einen
mobilen Datenträger (Stick o. glw.) sowie in 1-Fach in
Papierform (A4-Ordner) dem Bauherrn zu überreichen.
Die Bestandsdokumentation ist vorab per E-Mail an die
Bauleitung zu senden.
Die vollständige Bestandsdokumentation ist Bestandteil
der Leistung und Voraussetzung zur Zahlung der Schlussrechnung.
Menge: 1,000 psch

#### Titel 01.05 Arbeiten auf Nachweis

*Hinweis*
Unvorhersehbare Leistungen, die sich bei der
Ausführung des Auftrags zwingend zur Erstellung des
Werkes ergeben und unverzüglich vom Auftragnehmer
erfüllt werden müssen, sind vor Arbeitsbeginn bei der
Bauleitung anzuzeigen.
Regiearbeiten dürfen nur auf ausdrückliche Anordnung
bzw. mit Genehmigung der Bauleitung durchgeführt
werden.
Berichte hierüber sind spätestens 3 Tage nach
Ausführung zur Unterschrift vorzulegen. Nicht
gegengezeichnete Berichte werden bei der Abrechnung
nicht anerkannt.
In den schriftlichen Regieberichten ist aufzuführen:
-  das Datum
-  die Bezeichnung der Baustelle
-  die genaue Bezeichnung des Ausführungsortes
innerhalb der Baustelle
-  die Art der Leistung,
-  die Namen der Arbeitskräfte und deren Berufs-,
Lohn- und Gehaltsgruppe
-  die geleisteten Arbeitsstunden je Arbeitskraft
-  Geräteeinsatz mit Bezeichnung
-  verwendete Materialien

Stundenlohn- bzw. Regiearbeiten werden nach den
vereinbarten Sätzen einschl. aller Zuschläge wie
Unternehmerzuschläge, Lohnnebenkosten, Fahrgeld,
Auslösen und dergleichen abgerechnet. Zeitzulagen
erfolgen nach dem, bei der Ausführung, geltenden
Tarifvertrag.
Bei allen Arbeiten wird nur die jeweils dafür
notwendige Qualifikation des Personals anerkannt.
Polier- und Aufsichtstunden werden nicht extra
vergütet.
Es gelten die festen Stundenverrechnungssätze, in
denen unaufgegliedert Lohn- und wirksame Leistungen
sowie Lohn- und Gehaltsnebenkosten, wie Auslösungen,
Trennungs-, Wege-, Unterkunftsgeld, und Reisekosten,
enthalten sind.
Zuschläge für Nacht-, Sonntags- und Feiertagsarbeiten
sind nicht in die Verrechnungssätze einzubeziehen.
Der Bieter erklärt, daß die Verrechnungssätze unter
Beachtung der preisrechtlichen Vorschriften ermittelt
wurden und unabhängig von der Anzahl der abgerechneten
Stunden gelten.

**01.05.1 Vorarbeiter**
für unvorhersehbare Arbeiten, für deren Ausführung der
die Fachkenntnisse und der Rang eines Vorarbeiters
erforderlich sind.
Menge: 8,000 Std

**01.05.2 Facharbeiter**
für unvorhersehbare Arbeiten, für deren Ausführung eine
Facharbeiterausbildung erforderlich ist.
Menge: 10,000 Std

**01.05.3 Zusätzliche An- und Abfahrt**
Zusätzliche An- und Abfahrt für 1 Kolonne Fachpersonal
(bis
2 Personen) einschl. erforderl. Fahrzeuge
(Transporter/LKW) bis 7,5 to mit Fahrer, bei bauseitig
bedingten Arbeitsunterbrechungen 3 1 Arbeitstag, und keiner bestehenden
Möglichkeit die Arbeiten in anderen Gebäudebereichen
auszuführen.

Diese Position ist nur anrechenbar bei Entfernungen
>30 km für die einfache und schnellste Fahrstrecke
zwischen der Firmenstätte des AN, von der die
Auftragsleistung erbracht wird, und der Baustelle.

Die Bauleitung ist vor dem Einstellen der Arbeiten
entsprechend zu informieren, die Arbeitsunterbrechung
ist zu begründen und zu dokumentieren.
Menge: 1,000 Stk

USt %: 19,00
